# Conjunt de dues bombes iguals

- Propietat de l'arxiu: CYPE INGENIEROS, S.A.
- Format: FIEBDC-3/2002
- Divisa: EUR
- Costos indirectes: 3.00 %
- IVA: 21.00 %

## U Urbanització interior de la parcel·la

### UA Clavegueram

#### UAB Bombes de buidar

**UAB010** U Conjunt de dues bombes iguals, una d'elles de reserva, sent cadascuna d'elles una electrobomba submergible, per exhauriment d'aigües netes o lleugerament carregades, construïda en acer inoxidable, model BEST ONE MA "EBARA", amb una potència de 0,25 kW.
Conjunt de dues bombes iguals, una d'elles de reserva, sent cadascuna d'elles una electrobomba submergible, per exhauriment d'aigües netes o lleugerament carregades, construïda en acer inoxidable, model BEST ONE MA "EBARA", amb una potència de 0,25 kW i sortida d'impulsió roscada de 1 1/4", per a una altura màxima d'immersió de 5 m, temperatura màxima del líquid conduït 35°C segons UNE-EN 60335-2-41 per a ús domèstic i 40°C per a altres aplicacions i grandària màxima de passada de sòlids 10 mm, amb cos d'impulsió, filtre, impulsor, carcassa, tapa de motor i eix motor d'acer inoxidable AISI 304, tancament mecànic amb doble recanvi en càmera d'oli, motor asíncron de 2 pols, aïllament classe F, per a alimentació monofàsica a 230 V i 50 Hz de freqüència, condensador i protecció termoamperimètrica de rearmament automàtic incorporats, protecció IP68, amb regulador de nivell incorporat i cable elèctric de connexió de 5 metres amb endoll tipus shuko; connectades a conductes d'impulsió d'aigües residuals realitzats amb tub de PVC. Inclús accessoris, unions i peces especials per a la instal·lació de les electrobombes.
Inclou: Replanteig. Col·locació de les bombes. Col·locació i fixació de canonades i accessoris.
Criteri d'amidament de projecte: Nombre d'unitats previstes, segons documentació gràfica de Projecte.
Criteri de mesura d'obra: Es mesurarà el nombre d'unitats realment executades segons especificacions de Projecte.

| Codi | Ut | Descripció | Rendiment | Preu | Import |
|---|---|---|---|---|---|
| mt36bse020E | U | Electrobomba submergible, per exhauriment d'aigües netes o lleugerament carregades, construïda en acer inoxidable, model BEST ONE MA "EBARA", amb una potència de 0,25 kW i sortida d'impulsió roscada de 1 1/4", per a una altura màxima d'immersió de 5 m, temperatura màxima del líquid conduït 35°C segons UNE-EN 60335-2-41 per a ús domèstic i 40°C per a altres aplicacions i grandària màxima de passada de sòlids 10 mm, amb cos d'impulsió, filtre, impulsor, carcassa, tapa de motor i eix motor d'acer inoxidable AISI 304, tancament mecànic amb doble recanvi en càmera d'oli, motor asíncron de 2 pols, aïllament classe F, per a alimentació monofàsica a 230 V i 50 Hz de freqüència, condensador i protecció termoamperimètrica de rearmament automàtic incorporats, protecció IP68, amb regulador de nivell incorporat i cable elèctric de connexió de 5 metres amb endoll tipus shuko. (material) | 2.000 | 382.00 | 764.00 |
| mt36bom050r | m | Conducte d'impulsió d'aigües residuals realitzat amb tub de PVC per a pressió de 10 atm, de 40 mm de diàmetre, amb extrem atrompetat, segons UNE-EN 1452. (material) | 4.000 | 2.32 | 9.28 |
| mt36bom051r | U | Repercussió, per m de canonada, d'accessoris, unions i peces especials per a tub de PVC per a pressió de 10 atm, de 40 mm de diàmetre. (material) | 4.000 | 0.70 | 2.80 |
| mt37vre010e | U | Vàlvula de retenció, amb rosca GAS de 1 1/4", "EBARA". (material) | 2.000 | 93.00 | 186.00 |
| mt37svc010i | U | Vàlvula de comporta de llautó fosa, per roscar, de 1 1/4". (material) | 2.000 | 15.02 | 30.04 |
| mt36bom020 | U | Accessoris per a instal·lació de bomba submergible portàtil, per exhauriment d'aigües, instal·lada en pericó soterrat i connexió a la xarxa d'evacuació. (material) | 2.000 | 22.45 | 44.90 |
| mt36bom060a | U | Instal·lació de bomba submergible portàtil, per exhauriment d'aigües, en pericó soterrat i connexió a la xarxa elèctrica. (material) | 2.000 | 15.00 | 30.00 |
| mo008 | h | Oficial 1ª lampista. (mà d'obra) | 1.855 | 25.32 | 46.97 |
| mo107 | h | Ajudant lampista. (mà d'obra) | 1.855 | 21.72 | 40.29 |
| mo003 | h | Oficial 1ª electricista. (mà d'obra) | 3.107 | 25.32 | 78.67 |
| % | % | Costos directes complementaris | 2 % | 1232.95 | 24.66 |
|  |  | Costos directes |  |  | 1257.61 |
