# Grup de pressió domèstic

- Propietat de l'arxiu: CYPE INGENIEROS, S.A.
- Format: FIEBDC-3/2002
- Divisa: EUR
- Costos indirectes: 3.00 %
- IVA: 21.00 %

## I Instal·lacions

### IF Fontaneria

#### IFD Dipòsits/grups de pressió

**IFD005** U Grup de pressió domèstic.
Grup de pressió domèstic, model COMPACT AM/10G "EBARA", per a subministrament d'aigua en aspiració amb càrrega, format per: electrobomba centrífuga multietapa horitzontal, COMPACT AM/10, amb una potència de 0,75 kW, per a una pressió màxima de treball de 10 bar, temperatura màxima del líquid conduït 35°C segons UNE-EN 60335-2-41, cos d'impulsió i suport de ferro colat, camisa externa d'acer inoxidable AISI 304, impulsor i difusor de tecnopolímer, eix d'acer inoxidable AISI 416, tanca mecànica de carbó/ceràmica/NBR, motor asíncron de 2 pols, aïllament classe F, protecció IP44, per a alimentació monofàsica a 230 V a 230 V i 50 Hz de freqüència, condensador i protecció termoamperimètrica de rearmament automàtic incorporats, amb regulació automàtica de pressió mitjançant presuritzador electrònic Watercontrol, i cable elèctric de connexió amb endoll tipus shuko. Inclús tubs entre els distints elements i accessoris. Totalment muntat, connexionat i posat en marxa per l'empresa instal·ladora per a la comprovació del seu correcte funcionament. Sense incloure la instal·lació elèctrica.
Inclou: Replanteig. Col·locació i fixació del grup de pressió. Col·locació i fixació de canonades i accessoris. Connexionat. Posada en marxa.
Criteri d'amidament de projecte: Nombre d'unitats previstes, segons documentació gràfica de Projecte.
Criteri de mesura d'obra: Es mesurarà el nombre d'unitats realment executades segons especificacions de Projecte.

| Codi | Ut | Descripció | Rendiment | Preu | Import |
|---|---|---|---|---|---|
| mt37bce140qa | U | Grup de pressió domèstic, model COMPACT AM/10G "EBARA", per a subministrament d'aigua en aspiració amb càrrega, format per: electrobomba centrífuga multietapa horitzontal, COMPACT AM/10, amb una potència de 0,75 kW, per a una pressió màxima de treball de 10 bar, temperatura màxima del líquid conduït 35°C segons UNE-EN 60335-2-41, cos d'impulsió i suport de ferro colat, camisa externa d'acer inoxidable AISI 304, impulsor i difusor de tecnopolímer, eix d'acer inoxidable AISI 416, tanca mecànica de carbó/ceràmica/NBR, motor asíncron de 2 pols, aïllament classe F, protecció IP44, per a alimentació monofàsica a 230 V a 230 V i 50 Hz de freqüència, condensador i protecció termoamperimètrica de rearmament automàtic incorporats, amb regulació automàtica de pressió mitjançant presuritzador electrònic Watercontrol, i cable elèctric de connexió amb endoll tipus shuko. (material) | 1.000 | 530.00 | 530.00 |
| mt37sve010d | U | Vàlvula d'esfera de llautó niquelat per roscar de 1". (material) | 2.000 | 12.15 | 24.30 |
| mt37svr010c | U | Vàlvula de retenció de llautó per roscar de 1". (material) | 1.000 | 8.08 | 8.08 |
| mt37www050c | U | Maneguet antivibració, de goma, amb rosca de 1", per a una pressió màxima de treball de 10 bar. (material) | 1.000 | 24.69 | 24.69 |
| mt37www010 | U | Material auxiliar per a instal·lacions de lampisteria. (material) | 1.000 | 1.40 | 1.40 |
| mo008 | h | Oficial 1ª lampista. (mà d'obra) | 5.335 | 29.34 | 156.53 |
| mo107 | h | Ajudant lampista. (mà d'obra) | 2.667 | 25.25 | 67.34 |
| % | % | Costos directes complementaris | 4 % | 812.34 | 32.49 |
|  |  | Costos directes |  |  | 844.83 |
