# Sistema d'elevació domèstic

- Propietat de l'arxiu: CYPE INGENIEROS, S.A.
- Format: FIEBDC-3/2002
- Divisa: EUR
- Costos indirectes: 3.00 %
- IVA: 21.00 %

## I Instal·lacions

### IS Evacuació d'aigües

#### ISA Sistemes d'elevació

**ISA010** U Sistema d'elevació domèstic.
Pericó de polietilè d'alta densitat, per sanejament, model BEST BOX D "EBARA", de 40,5x27x36 cm, amb sortida normalitzada de 1 1/4", entrada i sortida suplementàries, respirador amb sistema antidesbordament, sistema d'obertura per a intervencions ràpides, tapa estanca i una capacitat de 30 litres, amb una bomba submergible portàtil, construïda en acer inoxidable, per exhauriment d'aigües netes o lleugerament carregades, model BEST ONE M, amb una potència de 0,25 kW, per a una altura màxima d'immersió de 5 m, temperatura màxima del líquid conduït 35°C segons UNE-EN 60335-2-41 per a ús domèstic i 40°C per a altres aplicacions i grandària màxima de passada de sòlids 10 mm, cos d'impulsió, filtre, impulsor, carcassa i tapa motor d'acer inoxidable AISI 304, eix motor d'acer inoxidable AISI 304, tancament mecànic amb doble recanvi en càmera d'oli, motor asíncron de 2 pols, aïllament classe F, protecció IP68, per a alimentació monofàsica a 230 V i 50 Hz de freqüència, condensador i protecció termoamperimètrica de rearmament automàtic incorporats, amb sistema de protecció de la bomba per baix nivell d'aigua i cable elèctric de connexió de 5 metres amb endoll tipus shuko. Inclús accessoris, unions i peces especials per a la instal·lació de l'electrobomba.
Inclou: Replanteig del recorregut de la canonada i de la situació del sistema d'elevació. Col·locació del sistema d'elevació. Formació de forats o utilització dels ja existents per al connexionat de tubs. Enllaç i rejuntat dels col·lectors a l'arqueta o a les entrades i sortides ja existents. Muntatge, connexionat i comprovació del seu correcte funcionament.
Criteri d'amidament de projecte: Nombre d'unitats previstes, segons documentació gràfica de Projecte.
Criteri de mesura d'obra: Es mesurarà el nombre d'unitats realment executades segons especificacions de Projecte.

| Codi | Ut | Descripció | Rendiment | Preu | Import |
|---|---|---|---|---|---|
| mt11ape020h | U | Pericó de polietilè d'alta densitat, per sanejament, model BEST BOX D "EBARA", de 40,5x27x36 cm, amb sortida normalitzada de 1 1/4", entrada i sortida suplementàries, respirador amb sistema antidesbordament, sistema d'obertura per a intervencions ràpides, tapa estanca i una capacitat de 30 litres, amb una bomba submergible portàtil, construïda en acer inoxidable, per exhauriment d'aigües netes o lleugerament carregades, model BEST ONE M, amb una potència de 0,25 kW, per a una altura màxima d'immersió de 5 m, temperatura màxima del líquid conduït 35°C segons UNE-EN 60335-2-41 per a ús domèstic i 40°C per a altres aplicacions i grandària màxima de passada de sòlids 10 mm, cos d'impulsió, filtre, impulsor, carcassa i tapa motor d'acer inoxidable AISI 304, eix motor d'acer inoxidable AISI 304, tancament mecànic amb doble recanvi en càmera d'oli, motor asíncron de 2 pols, aïllament classe F, protecció IP68, per a alimentació monofàsica a 230 V i 50 Hz de freqüència, condensador i protecció termoamperimètrica de rearmament automàtic incorporats, amb sistema de protecció de la bomba per baix nivell d'aigua i cable elèctric de connexió de 5 metres amb endoll tipus shuko. (material) | 1.000 | 1293.00 | 1293.00 |
| mt37vre010e | U | Vàlvula de retenció, amb rosca GAS de 1 1/4", "EBARA". (material) | 1.000 | 100.00 | 100.00 |
| mt37svc010i | U | Vàlvula de comporta de llautó fosa, per roscar, de 1 1/4". (material) | 1.000 | 14.20 | 14.20 |
| mt36bom050r | m | Conducte d'impulsió d'aigües residuals realitzat amb tub de PVC per a pressió de 10 atm, de 40 mm de diàmetre, amb extrem atrompetat, segons UNE-EN 1452. (material) | 2.000 | 2.32 | 4.64 |
| mt36bom051r | U | Repercussió, per m de canonada, d'accessoris, unions i peces especials per a tub de PVC per a pressió de 10 atm, de 40 mm de diàmetre. (material) | 2.000 | 0.70 | 1.40 |
| mo008 | h | Oficial 1ª lampista. (mà d'obra) | 0.599 | 29.34 | 17.57 |
| % | % | Costos directes complementaris | 2 % | 1430.81 | 28.62 |
|  |  | Costos directes |  |  | 1459.43 |
