# Grup de pressió

- Propietat de l'arxiu: CYPE Ingenieros S.A.
- Format: FIEBDC-3/2016
- Programa: Generador de preus de la construcció. CYPE Ingenieros, S.A.
- Data: 30/09/2024
- Divisa: EUR
- Costos indirectes: 3 %
- IVA: 21 %

## I Instal·lacions

### IO Contra incendis

#### IOB Sistemes de forniment d'aigua

**IOB021** U Grup de pressió.
Grup de pressió d'aigua contra incendis, model COMPACFIRE AFU 12 MATRIX 18-6/4-EJ TRD "EBARA", format per: una bomba principal centrífuga monobloc MATRIX 18-6/4, camisa exterior, impulsor, base porta-tanca i eix d'acer inoxidable AISI 304, accionada per motor asíncron de 2 pols de 4 kW, aïllament classe F, protecció IP55, eficiència IE3, per a alimentació trifàsica a 230/400 V, una bomba auxiliar jockey CVM A/12, amb camisa externa d'acer inoxidable AISI 304, eix d'acer inoxidable AISI 416, cossos d'aspiració i impulsió i contrabrides de ferro colat, difusors de policarbonat amb fibra de vidre, accionada per motor elèctric de 0,9 kW, dipòsit hidropneumàtic de 24 l, bancada metàl·lica, vàlvules de tall, antiretorn i d'aïllament, manòmetres, quadre elèctric de força i control per a l'operació totalment automàtica del grup, suport metàl·lic per a quadre elèctric, col·lector d'impulsió. Inclús suports, peces especials i accessoris.
Inclou: Replanteig i traçat de tubs. Col·locació i fixació del grup de pressió. Col·locació i fixació de tubs i accessoris. Muntatge, connexionat i comprovació del seu correcte funcionament. Realització de proves de servei.
Criteri d'amidament de projecte: Nombre d'unitats previstes, segons documentació gràfica de Projecte.
Criteri de mesura d'obra: Es mesurarà el nombre d'unitats realment executades segons especificacions de Projecte.

| Codi | Ut | Descripció | Rendiment | Preu | Import |
|---|---|---|---|---|---|
| mt37bce092c | U | Grup de pressió d'aigua contra incendis, model COMPACFIRE AFU 12 MATRIX 18-6/4-EJ TRD "EBARA", format per: una bomba principal centrífuga monobloc MATRIX 18-6/4, camisa exterior, impulsor, base porta-tanca i eix d'acer inoxidable AISI 304, accionada per motor asíncron de 2 pols de 4 kW, aïllament classe F, protecció IP55, eficiència IE3, per a alimentació trifàsica a 230/400 V, una bomba auxiliar jockey CVM A/12, amb camisa externa d'acer inoxidable AISI 304, eix d'acer inoxidable AISI 416, cossos d'aspiració i impulsió i contrabrides de ferro colat, difusors de policarbonat amb fibra de vidre, accionada per motor elèctric de 0,9 kW, dipòsit hidropneumàtic de 24 l, bancada metàl·lica, vàlvules de tall, antiretorn i d'aïllament, manòmetres, quadre elèctric de força i control per a l'operació totalment automàtica del grup, suport metàl·lic per a quadre elèctric, col·lector d'impulsió, peces especials i accessoris, muntat, connexionat i provat en fàbrica, segons UNE 23500. (material) | 1 | 3959 | 3959.000 |
| mt37bce910a | U | Posada en marxa de grup de pressió d'aigua contra incendis amb una bomba principal i una bomba auxiliar jockey, "EBARA". (material) | 1 | 168 | 168.000 |
| mo008 | h | Oficial 1ª lampista. (mà d'obra) | 7.373 | 29.34 | 216.324 |
| mo107 | h | Ajudant lampista. (mà d'obra) | 7.373 | 25.25 | 186.168 |
| % | % | Costos directes complementaris | 2 % | 4529.492 | 90.590 |
|  |  | Costos directes |  |  | 4620.082 |

## Recursos

**mt37bce092c** U Grup de pressió d'aigua contra incendis
Dades tècniques: Cost energètic 3640.647 MJ; Emissió de CO2 452.762 kg
Residus:
- embalatge: re150101 Envasos de paper i cartró. (component de residu); rendiment 1.661 kg; Codi LER 15 01 01; Massa de l'element 1 kg; Volum 0.001333 m3
