# Bomba de circulació "EBARA"

- Propietat de l'arxiu: CYPE INGENIEROS, S.A.
- Format: FIEBDC-3/2002
- Divisa: EUR
- Costos indirectes: 3.00 %
- IVA: 21.00 %

## I Instal·lacions

### IC Calefacció, refrigeració, climatització i A.C.S.

#### ICS Sistemes de conducció d'aigua

**ICS016** U Bomba de circulació "EBARA".
Bomba circuladora, de rotor humit, de ferro colat, amb motor d'imant permanent, amb variador de freqüència incorporat i ventilació automàtica, amb dos modes de funcionament seleccionables mitjançant el botó de la caixa de connexions (velocitat constant i pressió proporcional),model Ego W1 25/40-130 "EBARA", de 130 mm de longitud, connexions roscades de 1 1/2" de diàmetre, pressió màxima de treball 10 bar, rang de temperatura del líquid conduït de 10 a 110°C, aïllament classe F, protecció IP44, alimentació monofàsica a 230 V, pes 2,5 kg. Inclús pont de manòmetres format per manòmetre, vàlvules d'esfera i canonada de coure; elements de muntatge; caixa de connexions elèctriques amb condensador i accessoris necessaris per al seu correcte funcionament.
Inclou: Replanteig. Col·locació de la bomba de circulació. Connexió a la xarxa de distribució. Comprovació del seu correcte funcionament.
Criteri d'amidament de projecte: Nombre d'unitats previstes, segons documentació gràfica de Projecte.
Criteri de mesura d'obra: Es mesurarà el nombre d'unitats realment executades segons especificacions de Projecte.

| Codi | Ut | Descripció | Rendiment | Preu | Import |
|---|---|---|---|---|---|
| mt37bce252a | U | Bomba circuladora, de rotor humit, de ferro colat, amb motor d'imant permanent, amb variador de freqüència incorporat i ventilació automàtica, amb dos modes de funcionament seleccionables mitjançant el botó de la caixa de connexions (velocitat constant i pressió proporcional),model Ego W1 25/40-130 "EBARA", de 130 mm de longitud, connexions roscades de 1 1/2" de diàmetre, pressió màxima de treball 10 bar, rang de temperatura del líquid conduït de 10 a 110°C, aïllament classe F, protecció IP44, alimentació monofàsica a 230 V, pes 2,5 kg. (material) | 1.000 | 284.00 | 284.00 |
| mt37sve010d | U | Vàlvula d'esfera de llautó niquelat per roscar de 1". (material) | 2.000 | 12.15 | 24.30 |
| mt37www060d | U | Filtre retenidor de residus de llautó, amb tamís d'acer inoxidable amb perforacions de 0,4 mm de diàmetre, amb rosca de 1", per a una pressió màxima de treball de 16 bar i una temperatura màxima de 110°C. (material) | 1.000 | 9.12 | 9.12 |
| mt37svr010c | U | Vàlvula de retenció de llautó per roscar de 1". (material) | 1.000 | 8.08 | 8.08 |
| mt37www050c | U | Maneguet antivibració, de goma, amb rosca de 1", per a una pressió màxima de treball de 10 bar. (material) | 2.000 | 24.69 | 49.38 |
| mt42www040 | U | Manòmetre amb bany de glicerina i diàmetre d'esfera de 100 mm, amb presa vertical, per a muntatge roscat de 1/2", escala de pressió de 0 a 5 bar. (material) | 1.000 | 43.29 | 43.29 |
| mt37sve010b | U | Vàlvula d'esfera de llautó niquelat per roscar de 1/2". (material) | 2.000 | 4.95 | 9.90 |
| mt37tca010ba | m | Tub de coure rígid amb paret de 1 mm de gruix i 13/15 mm de diàmetre, segons UNE-EN 1057. (material) | 0.350 | 4.82 | 1.69 |
| mt35aia090aa | m | Tub rígid de PVC, endollable, corbable en calent, de color negre, de 16 mm de diàmetre nominal, per a canalització fixa en superfície. Resistència a la compressió 1250 N, resistència a l'impacte 2 joules, temperatura de treball -5°C fins 60°C, amb grau de protecció IP547 segons UNE 20324, propietats elèctriques: aïllant, no propagador de la flama. Segons UNE-EN 61386-1 i UNE-EN 61386-22. Inclús abraçadores, elements de subjecció i accessoris (corbes, maneguets, tes, colzes i corbes flexibles). (material) | 3.000 | 1.23 | 3.69 |
| mt35cun040ab | m | Cable unipolar H07V-K, sent la seva tensió assignada de 450/750 V, reacció al foc classe Eca segons UNE-EN 50575, amb conductor multifilar de coure classe 5 (-K) de 2,5 mm² de secció, amb aïllament de PVC (V). Segons UNE 21031-3. (material) | 9.000 | 0.66 | 5.94 |
| mo005 | h | Oficial 1ª instal·lador de climatització. (mà d'obra) | 3.889 | 30.63 | 119.12 |
| mo104 | h | Ajudant instal·lador de climatització. (mà d'obra) | 3.889 | 26.36 | 102.51 |
| % | % | Costos directes complementaris | 2 % | 661.02 | 13.22 |
|  |  | Costos directes |  |  | 674.24 |
