# Grup de pressió domèstic

- Propietat de l'arxiu: CYPE Ingenieros S.A.
- Format: FIEBDC-3/2016
- Programa: Generador de preus de la construcció. CYPE Ingenieros, S.A.
- Data: 04/07/2024
- Divisa: EUR
- Costos indirectes: 3 %
- IVA: 21 %

## I Instal·lacions

### IF Fontaneria

#### IFD Dipòsits/grups de pressió

**IFD005** U Grup de pressió domèstic.
Grup de pressió domèstic, model COMPACT AM/10G "EBARA", per a subministrament d'aigua en aspiració amb càrrega, format per: electrobomba centrífuga multietapa horitzontal, COMPACT AM/10, amb una potència de 0,75 kW, per a una pressió màxima de treball de 10 bar, temperatura màxima del líquid conduït 35°C segons UNE-EN 60335-2-41, cos d'impulsió i suport de ferro colat, camisa externa d'acer inoxidable AISI 304, impulsor i difusor de tecnopolímer, eix d'acer inoxidable AISI 416, tanca mecànica de carbó/ceràmica/NBR, motor asíncron de 2 pols, aïllament classe F, protecció IP44, per a alimentació monofàsica a 230 V a 230 V i 50 Hz de freqüència, condensador i protecció termoamperimètrica de rearmament automàtic incorporats, amb regulació automàtica de pressió mitjançant presuritzador electrònic Watercontrol, i cable elèctric de connexió amb endoll tipus shuko. Inclús tubs entre els distints elements i accessoris. Totalment muntat, connexionat i posat en marxa per l'empresa instal·ladora per a la comprovació del seu correcte funcionament. Sense incloure la instal·lació elèctrica.
Inclou: Replanteig. Col·locació i fixació del grup de pressió. Col·locació i fixació de canonades i accessoris. Connexionat. Posada en marxa.
Criteri d'amidament de projecte: Nombre d'unitats previstes, segons documentació gràfica de Projecte.
Criteri de mesura d'obra: Es mesurarà el nombre d'unitats realment executades segons especificacions de Projecte.

| Codi | Ut | Descripció | Rendiment | Preu | Import |
|---|---|---|---|---|---|
| mt37bce140qa | U | Grup de pressió domèstic, model COMPACT AM/10G "EBARA", per a subministrament d'aigua en aspiració amb càrrega, format per: electrobomba centrífuga multietapa horitzontal, COMPACT AM/10, amb una potència de 0,75 kW, per a una pressió màxima de treball de 10 bar, temperatura màxima del líquid conduït 35°C segons UNE-EN 60335-2-41, cos d'impulsió i suport de ferro colat, camisa externa d'acer inoxidable AISI 304, impulsor i difusor de tecnopolímer, eix d'acer inoxidable AISI 416, tanca mecànica de carbó/ceràmica/NBR, motor asíncron de 2 pols, aïllament classe F, protecció IP44, per a alimentació monofàsica a 230 V a 230 V i 50 Hz de freqüència, condensador i protecció termoamperimètrica de rearmament automàtic incorporats, amb regulació automàtica de pressió mitjançant presuritzador electrònic Watercontrol, i cable elèctric de connexió amb endoll tipus shuko. (material) | 1 | 530 | 530.000 |
| mt37sve010d | U | Vàlvula d'esfera de llautó niquelat per roscar de 1". (material) | 2 | 12.15 | 24.300 |
| mt37svr010c | U | Vàlvula de retenció de llautó per roscar de 1". (material) | 1 | 8.08 | 8.080 |
| mt37www050c | U | Maneguet antivibració, de goma, amb rosca de 1", per a una pressió màxima de treball de 10 bar. (material) | 1 | 24.69 | 24.690 |
| mt37www010 | U | Material auxiliar per a instal·lacions de lampisteria. (material) | 1 | 1.4 | 1.400 |
| mo008 | h | Oficial 1ª lampista. (mà d'obra) | 5.851 | 29.34 | 171.668 |
| mo107 | h | Ajudant lampista. (mà d'obra) | 2.926 | 25.25 | 73.882 |
| % | % | Costos directes complementaris | 4 % | 834.020 | 33.361 |
|  |  | Costos directes |  |  | 867.381 |

## Recursos

**mt37bce140qa** U Grup de pressió domèstic
Dades tècniques: Cost energètic 488.010 MJ; Emissió de CO2 34.330 kg
Residus:
- embalatge: re150101 Envasos de paper i cartró. (component de residu); rendiment 1.58 kg; Codi LER 15 01 01; Massa de l'element 1 kg; Volum 0.001333 m3

**mt37sve010d** U Vàlvula d'esfera de llautó niquelat per roscar de 1"
Dades tècniques: Cost energètic 843.399 MJ; Emissió de CO2 56.701 kg
Residus:
- embalatge: re150101 Envasos de paper i cartró; rendiment 0.072 kg

**mt37svr010c** U Vàlvula de retenció de llautó per roscar de 1"
Dades tècniques: Cost energètic 852.184 MJ; Emissió de CO2 57.291 kg
Residus:
- embalatge: re150101 Envasos de paper i cartró; rendiment 0.072 kg

**mt37www050c** U Maneguet antivibració, de goma, amb rosca de 1", per a una pressió màxima de treball de 10 bar
Dades tècniques: Cost energètic 156.178 MJ; Emissió de CO2 13.896 kg
Residus:
- embalatge: re150101 Envasos de paper i cartró; rendiment 0.072 kg
