# Grup de pressió per a edificis

- Propietat de l'arxiu: CYPE Ingenieros S.A.
- Format: FIEBDC-3/2016
- Programa: Generador de preus de la construcció. CYPE Ingenieros, S.A.
- Data: 04/07/2024
- Divisa: EUR
- Costos indirectes: 3 %
- IVA: 21 %

## I Instal·lacions

### IF Fontaneria

#### IFD Dipòsits/grups de pressió

**IFD010** U Grup de pressió per a edificis.
Grup de pressió d'aigua, d'accionament regulable mitjançant tecnologia Inverter, model HIDRO-INVERTER AP-HI-A/8-3 "EBARA", format per: tres bombes centrífugues multicel·lulars, amb una potència de 0,6x3 kW, cossos d'aspiració i impulsió i contrabrides de ferro colat, eix i camisa externa d'acer inoxidable, impulsors de policarbonat amb fibra de vidre, tanca mecànica, motor asíncron de 2 pols, eficiència IE3, aïllament classe F, protecció IP44, per a alimentació trifàsica a 400 V, equip de regulació i control amb variador de freqüència (pressió constant), unitat de control Hidro-Inverter amb pantalla LCD (manòmetre digital), polsador pel control manual de les bombes, sistemes de protecció, funció de rearmat automàtic, indicadors lluminosos de tensió, funcionament i errada de les bombes i teclat d'accés a menú de programació, bancada metàl·lica, vàlvules de tall, antiretorn i d'aïllament, manòmetre, pressòstat, dipòsit de membrana, de xapa d'acer de 20 l. Inclús tubs entre els distints elements i accessoris. Totalment muntat, connexionat i posat en marxa per l'empresa instal·ladora per a la comprovació del seu correcte funcionament. Sense incloure la instal·lació elèctrica.
Inclou: Replanteig. Fixació del dipòsit. Col·locació i fixació del grup de pressió. Col·locació i fixació de canonades i accessoris. Connexions de la bomba amb el dipòsit. Connexionat. Posada en marxa.
Criteri d'amidament de projecte: Nombre d'unitats previstes, segons documentació gràfica de Projecte.
Criteri de mesura d'obra: Es mesurarà el nombre d'unitats realment executades segons especificacions de Projecte.

| Codi | Ut | Descripció | Rendiment | Preu | Import |
|---|---|---|---|---|---|
| mt37bce198Ia | U | Grup de pressió d'aigua, d'accionament regulable mitjançant tecnologia Inverter, model HIDRO-INVERTER AP-HI-A/8-3 "EBARA", format per: tres bombes centrífugues multicel·lulars, amb una potència de 0,6x3 kW, cossos d'aspiració i impulsió i contrabrides de ferro colat, eix i camisa externa d'acer inoxidable, impulsors de policarbonat amb fibra de vidre, tanca mecànica, motor asíncron de 2 pols, eficiència IE3, aïllament classe F, protecció IP44, per a alimentació trifàsica a 400 V, equip de regulació i control amb variador de freqüència (pressió constant), unitat de control Hidro-Inverter amb pantalla LCD (manòmetre digital), polsador pel control manual de les bombes, sistemes de protecció, funció de rearmat automàtic, indicadors lluminosos de tensió, funcionament i errada de les bombes i teclat d'accés a menú de programació, bancada metàl·lica, vàlvules de tall, antiretorn i d'aïllament, manòmetre, pressòstat, dipòsit de membrana, de xapa d'acer de 20 l. (material) | 1 | 3912 | 3912.000 |
| mt37www050g | U | Maneguet antivibració, de goma, amb rosca de 2", per a una pressió màxima de treball de 10 bar. (material) | 1 | 70.25 | 70.250 |
| mt37bce510a | U | Joc de 4 amortidors antivibració per a la bancada del grup de pressió, "EBARA". (material) | 1 | 80 | 80.000 |
| mt37www010 | U | Material auxiliar per a instal·lacions de lampisteria. (material) | 1 | 1.4 | 1.400 |
| mt37bce906a | U | Posada en marxa de grup de pressió amb variador de freqüència, "EBARA". (material) | 1 | 139 | 139.000 |
| mo008 | h | Oficial 1ª lampista. (mà d'obra) | 6.18 | 29.34 | 181.321 |
| mo107 | h | Ajudant lampista. (mà d'obra) | 3.09 | 25.25 | 78.023 |
| % | % | Costos directes complementaris | 4 % | 4461.994 | 178.480 |
|  |  | Costos directes |  |  | 4640.474 |

## Recursos

**mt37bce198Ia** U Grup de pressió d'aigua
Dades tècniques: Cost energètic 3754.802 MJ; Emissió de CO2 230.341 kg
Residus:
- embalatge: re150101 Envasos de paper i cartró. (component de residu); rendiment 1.66 kg; Codi LER 15 01 01; Massa de l'element 1 kg; Volum 0.001333 m3

**mt37www050g** U Maneguet antivibració, de goma, amb rosca de 2", per a una pressió màxima de treball de 10 bar
Dades tècniques: Cost energètic 257.474 MJ; Emissió de CO2 22.871 kg
Residus:
- embalatge: re150101 Envasos de paper i cartró; rendiment 0.072 kg
