# Sistema d'elevació domèstic

- Propietat de l'arxiu: CYPE Ingenieros S.A.
- Format: FIEBDC-3/2016
- Programa: Generador de preus de la construcció. CYPE Ingenieros, S.A.
- Data: 04/07/2024
- Divisa: EUR
- Costos indirectes: 3 %
- IVA: 21 %

## I Instal·lacions

### IS Evacuació d'aigües

#### ISA Sistemes d'elevació

**ISA010** U Sistema d'elevació domèstic.
Pericó de polietilè d'alta densitat, per sanejament, model BEST BOX D "EBARA", de 40,5x27x36 cm, amb sortida normalitzada de 1 1/4", entrada i sortida suplementàries, respirador amb sistema antidesbordament, sistema d'obertura per a intervencions ràpides, tapa estanca i una capacitat de 30 litres, amb una bomba submergible portàtil, construïda en acer inoxidable, per exhauriment d'aigües netes o lleugerament carregades, model BEST ONE M, amb una potència de 0,25 kW, per a una altura màxima d'immersió de 5 m, temperatura màxima del líquid conduït 35°C segons UNE-EN 60335-2-41 per a ús domèstic i 40°C per a altres aplicacions i grandària màxima de passada de sòlids 10 mm, cos d'impulsió, filtre, impulsor, carcassa i tapa motor d'acer inoxidable AISI 304, eix motor d'acer inoxidable AISI 304, tancament mecànic amb doble recanvi en càmera d'oli, motor asíncron de 2 pols, aïllament classe F, protecció IP68, per a alimentació monofàsica a 230 V i 50 Hz de freqüència, condensador i protecció termoamperimètrica de rearmament automàtic incorporats, amb sistema de protecció de la bomba per baix nivell d'aigua i cable elèctric de connexió de 5 metres amb endoll tipus shuko. Inclús accessoris, unions i peces especials per a la instal·lació de l'electrobomba.
Inclou: Replanteig del recorregut de la canonada i de la situació del sistema d'elevació. Col·locació del sistema d'elevació. Formació de forats o utilització dels ja existents per al connexionat de tubs. Enllaç i rejuntat dels col·lectors a l'arqueta o a les entrades i sortides ja existents. Muntatge, connexionat i comprovació del seu correcte funcionament.
Criteri d'amidament de projecte: Nombre d'unitats previstes, segons documentació gràfica de Projecte.
Criteri de mesura d'obra: Es mesurarà el nombre d'unitats realment executades segons especificacions de Projecte.

| Codi | Ut | Descripció | Rendiment | Preu | Import |
|---|---|---|---|---|---|
| mt11ape020h | U | Pericó de polietilè d'alta densitat, per sanejament, model BEST BOX D "EBARA", de 40,5x27x36 cm, amb sortida normalitzada de 1 1/4", entrada i sortida suplementàries, respirador amb sistema antidesbordament, sistema d'obertura per a intervencions ràpides, tapa estanca i una capacitat de 30 litres, amb una bomba submergible portàtil, construïda en acer inoxidable, per exhauriment d'aigües netes o lleugerament carregades, model BEST ONE M, amb una potència de 0,25 kW, per a una altura màxima d'immersió de 5 m, temperatura màxima del líquid conduït 35°C segons UNE-EN 60335-2-41 per a ús domèstic i 40°C per a altres aplicacions i grandària màxima de passada de sòlids 10 mm, cos d'impulsió, filtre, impulsor, carcassa i tapa motor d'acer inoxidable AISI 304, eix motor d'acer inoxidable AISI 304, tancament mecànic amb doble recanvi en càmera d'oli, motor asíncron de 2 pols, aïllament classe F, protecció IP68, per a alimentació monofàsica a 230 V i 50 Hz de freqüència, condensador i protecció termoamperimètrica de rearmament automàtic incorporats, amb sistema de protecció de la bomba per baix nivell d'aigua i cable elèctric de connexió de 5 metres amb endoll tipus shuko. (material) | 1 | 1293 | 1293.000 |
| mt37vre010e | U | Vàlvula de retenció, amb rosca GAS de 1 1/4", "EBARA". (material) | 1 | 100 | 100.000 |
| mt37svc010i | U | Vàlvula de comporta de llautó fosa, per roscar, de 1 1/4". (material) | 1 | 14.2 | 14.200 |
| mt36bom050r | m | Conducte d'impulsió d'aigües residuals realitzat amb tub de PVC per a pressió de 10 atm, de 40 mm de diàmetre, amb extrem atrompetat, segons UNE-EN 1452. (material) | 2 | 2.32 | 4.640 |
| mt36bom051r | U | Repercussió, per m de canonada, d'accessoris, unions i peces especials per a tub de PVC per a pressió de 10 atm, de 40 mm de diàmetre. (material) | 2 | 0.7 | 1.400 |
| mo008 | h | Oficial 1ª lampista. (mà d'obra) | 0.651 | 29.34 | 19.100 |
| % | % | Costos directes complementaris | 2 % | 1432.340 | 28.647 |
|  |  | Costos directes |  |  | 1460.987 |

## Recursos

**mt11ape020h** U Pericó de polietilè d'alta densitat
Dades tècniques: Cost energètic 831.960 MJ; Emissió de CO2 47.169 kg
Residus:
- embalatge: re150101 Envasos de paper i cartró. (component de residu); rendiment 1.598 kg; Codi LER 15 01 01; Massa de l'element 1 kg; Volum 0.001333 m3

**mt37vre010e** U Vàlvula de retenció, amb rosca GAS de 1 1/4", "EBARA"
Dades tècniques: Cost energètic 141.057 MJ; Emissió de CO2 8.849 kg
Residus:
- embalatge: re150101 Envasos de paper i cartró; rendiment 0.072 kg

**mt37svc010i** U Vàlvula de comporta de llautó fosa, per roscar, de 1 1/4"
Dades tècniques: Cost energètic 685.269 MJ; Emissió de CO2 46.081 kg
Residus:
- embalatge: re150101 Envasos de paper i cartró; rendiment 0.072 kg
